# Muster-Leistungsbeschreibung
Leistungsbeschreibung (GAEB 90, DA81)
Währung: EUR

## W2.1-E Abdichtung gemäß DIN 18533 (MB
Datum: 13.06.26

### Titel 00001 Vorbemerkungen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533

Die DIN 18533 regelt die
Einbausituation von nicht wasserdichten Bauteilen
für die Wasserbeanspruchungen und gilt für die
Abdichtung gegen

-Bodenfeuchte und nicht drückendes Wasser (W1-E),
-drückendes Wasser (W2-E),
-nicht drückendes Wasser auf erdüberschütteten
Decken (W3-E),
-Spritzwasser am Wandsockel und Kapillarwasser
  in und unter erdberührten Wänden (W4-E).

Gemäß der Vergabe- und Vertragsordnung für
Bauleistungen
(VOB) Teil C: Allgemeine Technische
Vertragsbedingungen für Bauleistungen (ATV) -
Abdichtungsarbeiten können nach Punkt 0.3
Einzelangaben bei Abweichungen von den ATV
geregelt werden.

Abweichungen von Produkten und
Anwendung sind eindeutig und im Einzelnen
in der Leistungsbeschreibung aufzuführen.

*Hinweis*
Hinweise MDS/FPD gemäß DIN 18533 (MB 2K)

Remmers MB 2K erfüllt die Anforderungen an
rissüberbrückende, mineralische Dichtungsschlämmen
(MDS) und an flexible, polymermodifizierte
Dickbeschichtungen (FPD) gemäß den
Prüfgrundsätzen (PG-MDS/FPD).

Remmers MB 2K ist als Abdichtung für die
Wasserbeanspruchungsklassen
W1-E
W2.1-E
W3-E
W4-E
normkonform einsetzbar.

*Hinweis*
Hinweise zur Wasserbeanspruchungsklasse W2.1-E (FPD)
gem. DIN 18533

Die beschriebene Abdichtung wird gemäß
DIN 18533 mit der flexiblen, polymermodifizierten
Dickbeschichtung (FPD),
Remmers MB 2K einschl. Verstärkungseinlage
hergestellt.

Die Abdichtung ist wirksam gegen die
Wasserbeanspruchungsklasse W2.1-E -
"Mäßige Einwirkung von drückendem Wasser < 3 m
Eintauchtiefe."

### Titel 00002 Vorarbeiten

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit einem mineralischen Mörtel verschließen**
*** Grundposition ZZ 001.0
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00002.0004 Fehlstellen > 5 mm mit FPD-Mörtel verschließen**
*** Wahlposition ZZ 001.1
Offene Fugen so wie Fehlstellen,
Mörteltaschen oder Ausbrüche > 5 mm
mit einem Mörtel aus einer flexiblen,
polymermodifizierten
Dickbeschichtung (FPD) verschnitten mit
ofengetrocknetem
Quarzsand verschließen.

Gewähltes Produkt:
Remmers MB 2K oder gleichwertig
Remmers Selectmix RMS oder gleichwertig

Verbrauch:
Ca. 2,8 kg/m² bei 5 mm
Remmers MB 2K <3014>
Ca. 6,7 kg/m² bei 5 mm
Remmers Selectmix RMS <6752>
Einheit: m2

### Titel 00003 Abdichtung erdberührter Bauteile (W2.1-E)

**00003.0001 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00003.0002 Hinterfeuchtungsschutz im Wand-Sohlen-Anschluss (starre MDS)**
*** Bedarfsposition ohne GB
Hinterfeuchtungsschutz im Wand-Sohlen-Anschluss
als streifenförmige Zwischenabdichtung mit einer
starren,
zementgebundenen Dichtungsschlämme (MDS),
herstellen.

Abdichtungsbereich gemäß Planervorgabe.

Gewähltes Produkt:
Remmers WP DS basic oder gleichwertig

Produktkenndaten:
Wasserdampfdiffusionswiderstand µ < 200
Biegezugfestigkeit (28 d) Ca. 6 N/mm²
Druckfestigkeit (28 d) Ca. 30 N/mm

Verbrauch:
Ca. 1,6 kg/m²/mm Schichtdicke
Remmers WP DS [basic] <0405>
Einheit: m2

**00003.0003 Mineralische Dichtungskehle herstellen**
*** Grundposition ZZ 001.0
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00003.0004 Wand-Sohlenanschluß, Innenecken und Fugen / Übergänge mit Fugenband und 2K-FPD**
*** Wahlposition ZZ 001.1
Wand-Sohlenanschluß, Innenecken und
Fugen / Übergänge zu
nichtmineralischen Bauteilen
mit einem hochwertigen, vliesbeschichteten
Premium-Dichtband auf NBR Kautschuk
Basis und einer flexiblen, polymermodifizierten
Dickbeschichtung (FPD) überarbeiten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Gewähltes Produkt:
Remmers Tape VF oder gleichwertig

Produkteigenschaften:
Hochflexibel
Hohes Dehn- und Rückstellvermögen
Spezielle Vliesbeschichtung

Produktkenndaten:
Temperaturbeständigkeit -20 °C bis +90 °C
Dicke 0,65 mm
sd-Wert 5 m
Wasserundurchlässigkeit Ca. 3,0 bar
Farbe: Blau

Verbrauch:
Ca. 1 m/m
Remmers Tape VF 120 <5071>
Ca. 1 m/m
Remmers Tape VF 250 <4805>
Ca. 1 St./Innenecke
Remmers Tape VF 100 IC <5074>
Ca. 1 St./Außenecke
Remmers Tape VF 75 EC <5073>
Nach Bedarf:
Remmers MB 2K <3014>
Einheit: m

**00003.0005 Kratzspachtelung mit FPD**
Lunker, Poren, Putzrillen oder Fehlstellen < 5 mm
auf mineralischen Untergründen mittels einer
Kratzspachtelung aus einer flexiblen,
polymermodifizierten
Dickbeschichtung (FPD) verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00003.0006 Abdichtung mit FPD gem. DIN 18533 bei W2.1-E**
Abdichtung gemäß der Wasserbeanspruchungsklasse
W2.1-E "Mäßige Einwirkung von drückendem Wasser"
aus einer flexiblen, polymermodifizierten
Dickbeschichtung
(FPD, geprüft nach PG-MDS/FPD und PG-FBB Teil 1),
und Armierungsgewebe herstellen.

Mindesttrockenschichtdicke > 4 mm.

Anordnung der Abdichtung gemäß Planervorgabe,
i.d.R. von Stirnseite Betonsohle (> 15 cm)  bis > 30 cm
über
OK Gelände.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Gewähltes Produkt:
Remmers Tex 4,8/100 oder gleichwertig

Produkteigenschaften:
Verrottungsfest
Alkalibeständig

Produktkenndaten:
Maschenweite 4,8 x 5,1 mm
Flächengewicht mind. 75 g/m²
Reißfestigkeit Kette 1000 N/cm
Reißfestigkeit Schuss 950 N/ cm

Verbrauch:
Ca. 4,2 kg/m² bei 4 mm Trockenschichtdicke
Remmers MB 2K <3014>
Ca. 1,1 m²/m²
Remmers Tex 4,8/100 <4183>

**00003.0007 Perimeterdämmung mineralisch verkleben (MB Fix 2K)**
*** Grundposition ZZ 002.0
Dämmung aus extrudiertem
Polystyrol-Hartschaum d=____ mm nach
vollständiger Durchtrocknung der
Abdichtung mit einem zweikomponentigen
Reaktiv-Dämmplattenkleber
vollflächig verkleben.

Die Vorgaben der allgemein gültigen Regelwerke zur
Bauwerksabdichtung, sowie die Verarbeitungshinweise und
Vorgaben des Dämmstoffherstellers im bauaufsichtlichen
Verwendbarkeitsnachweis sind zu beachten.

Gewähltes Produkt:
Remmers MB Fix 2K oder gleichwertig

Produkteigenschaften:
■ Hohe Ergiebigkeit durch Luftporenbildung beim
Anrühren
■ Sehr gute Haftung
■ Sichere und schnelle Reaktion hinter Dämmplatten
■ Früh anfüllbar, auch bei ungünstigen
Klimaverhältnissen
■ Hohe Standfestigkeit
■ Leicht und vielseitig in der Handhabung
■ Langlebig
■ Bitumen- und Lösemittelfrei

Produktkenndaten:
Basis: Polymerbindemittel, Zement, Additive,
Spezial-Füllstoffe
Dichte: Fertigmischung Ca. 0,55 - 0,70 kg/l je nach
Mischtechnik und Mischdauer
Brandverhaltensklasse: E
Konsistenz: standfest, sahnig
Trocknungszeit: Ca. 18 Std. (5 °C, 90 % rel. F.)
  Ca. 9 Std. (23 °C,
50 % rel. F.)

Zur Sicherstellung einer vollflächigen und
festanhaftenden Dämmplattenverklebung empfehlen wir
das Buttering-Floating-Verfahren.

Verbrauch:
Je nach Untergrundbeschaffenheit und erzielter Dichte
Ca. 3 bis 4 kg/m² bei vollflächiger Verklebung im
Buttering-Floating-Verfahren
Ca. 1,5 - 2 kg/m² bei vollflächiger Verklebung im
Buttering- oder Floating-Verfahren

Für die Verklebung von Plattenstößen ist, je nach
Dicke der Dämmplatten, ein Mehrverbrauch zu
berücksichtigen.

Remmers MB FIx 2K <0855>
Einheit: m2

**00003.0008 Perimeterdämmung mit 2K-FPD verkleben**
*** Wahlposition ZZ 002.1
Dämmung aus extrudiertem
Polystyrol-Hartschaum d=____ mm nach
vollständiger Durchtrocknung der
Abdichtung mit einer flexiblen, polymermodifizierten
Dickbeschichtung (FPD, geprüft
nach PG-MDS/FPD und PG-FBB Teil 1),
vollflächig verkleben.

Die Vorgaben der allgemein gültigen Regelwerke zur
Bauwerksabdichtung, sowie die Verarbeitungshinweise und
Vorgaben des Dämmstoffherstellers im bauaufsichtlichen
Verwendbarkeitsnachweis sind zu beachten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig von der Ebenflächigkeit des Untergrunds,
Plattendicke und Auftragsverfahren.
Ca. 3,5 - 4,5 kg/m²  Remmers MB 2K <3014>
Einheit: m2

**00003.0009 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

**00003.0010 Arbeitsraum verfüllen**
Arbeitsgraben nach Abschluss der Abdichtungsarbeiten mit geeignetem Verfüllgut verfüllen und
lagenweise verdichten.

Tiefe ____ m
Breite ____ m
Einheit: m2
